# Bauüberwachung+Bauwart Strecke
Angebotsaufforderung (GAEB 90, DA83)
DV-Nummer: A-04728-
Eröffnung: 25.05.26 11:00
Ende der Zuschlagsfrist: 26.06.26
Währung: EUR
Auftraggeber: Autobahn GmbH des Bundes

## Bauüberwachung+Bauwart Strecke
Datum: 17.04.26

### Abschnitt 00 BÜ + Bauwart Strecke

#### Unterabschnitt 00.00 BÜ-Leistungen

**00.00.0001 3.1-A) örtliche Bauüberwachung.**
3.1-A) örtliche Bauüberwachung.
Der Leistungsumfang ist gemäß Anlage 3 -
Leistungsbeschreibung / Honorarermittlung [Punkt 0
(anteilig) und Punkt 3.1-A] hier zu kalkulieren.
Menge: 135,000 Wo

**00.00.0002 3.1-B) bauvertragliche Begleitung**
3.1-B) bauvertragliche Begleitung der Baumaßnahme.
Der Leistungsumfang ist gemäß Anlage 3 -
Leistungsbeschreibung / Honorarermittlung [Punkt 0
(anteilig) und Punkt 3.1-B] hier zu kalkulieren.
Menge: 131,000 Wo

**00.00.0003 3.1-C) Nachtragsmanagementleistung.**
3.1-C) Nachtragsmanagementleistungen.
Der Leistungsumfang ist gemäß Anlage 3 -
Leistungsbeschreibung / Honorarermittlung [Punkt 0
(anteilig) und Punkt 3.1-C] hier zu kalkulieren.
Menge: 143,000 Wo

**00.00.0004 3.1-D) Rechnungsprüfung.**
3.1-D) Rechnungsprüfung.
Der Leistungsumfang ist gemäß Anlage 3 -
Leistungsbeschreibung / Honorarermittlung [Punkt 0
(anteilig) und Punkt 3.1-D] hier zu kalkulieren.
Menge: 30,000 Mt

**00.00.0005 3.1-E) Ausführungsunterlagen.**
3.1-E) Ausführungsunterlagen.
Der Leistungsumfang ist gemäß Anlage 3 -
Leistungsbeschreibung / Honorarermittlung [Punkt 0
(anteilig) und Punkt 3.1-E] hier zu kalkulieren.
Menge: 131,000 Wo

#### Unterabschnitt 00.01 Bauwart-Leistungen

**00.01.0001 3.2) Bauwart**
3.2) Bauwart.
Der Leistungsumfang ist gemäß Anlage 3 -
Leistungsbeschreibung / Honorarermittlung [Punkt 0
(anteilig) und Punkt 3.2] hier zu kalkulieren.
Menge: 131,000 Wo

USt %: 19,00
